# Ins 3viv/plta 3plta PP Ø40mm

- Propiedad del archivo: INSTITUTO VALENCIANO DE LA EDIFICACIÓN
- Formato: FIEBDC-3/2020
- Programa: BDC 2021
- Precios: ÁMBITOS: Alicante
- Divisa: EUR
- IVA: 21 %

**EIFT11cccb** u Ins 3viv/plta 3plta PP Ø40mm
Precio: 35568.56
Instalación de fontanería para edificio completo de viviendas, de 3 planta/s con 3 vivienda/s tipo D por planta, compuesta por acometida de polietileno de 40mm de diámetro, grupo de bombeo, calderín de inyectores, 1 depósito/s prefabricado/s de polietileno de 1000 l de capacidad cada uno, batería de contadores de acero galvanizado con contadores de 13mm de diámetro instalados, tubos montantes e instalaciones interiores de agua fría y caliente, realizadas con tuberías de polipropileno, red de desagües con tuberías de PVC, de diámetro 40mm, preparada para sifón individual en cada aparato, bajantes de PVC y manguetones para enlace de los inodoros, sin grifería, aparatos sanitarios, aparatos electrodomésticos, ni ayudas de albañilería, las tomas de agua cerradas con llaves de escuadro o tapones (según proceda) y los desagües con tapones, totalmente acabada.

| Código | Ud | Descripción | Rendimiento | Precio | Importe |
|---|---|---|---|---|---|
| EIFA.1bhb | u | Acometida fundición <15m Ø40mm | 1.000 | 765.95 | 765.95 |
| EIFD.1bcca | u | Grup 3viv 3plta tp D caldn iny | 1.000 | 3418.08 | 3418.08 |
| EIFD.4aa | u | Depósito PE 750l base cua | 1.000 | 310.17 | 310.17 |
| EIFA.8gca | u | Batr cont 9 viv 3 filas c/cont | 1.000 | 868.62 | 868.62 |
| EIFC.1cjc | m | Montante PP ø 25 mm 40%acc | 84.000 | 15.01 | 1260.84 |
| EIFT10ccb | u | Ins coc+2bñ PP desg Ø40mm | 9.000 | 3216.10 | 28944.90 |
|  |  | Total |  |  | 35568.56 |

## Precios auxiliares

**EIFA.1bhb** u Acometida fundición <15m Ø40mm
Precio: 765.95
Acometida en conducciones generales de fundición de 250mm de diámetro, compuesta por collarín,cabezal, tuerca reductora, machón doble, llave de esfera, manguito de rosca macho, quince metros de tubo de polietileno baja densidad de 40mm de diámetro y 10 atmósferas de presión y llave de entrada acometida individual, incluso arqueta de registro de 40x40cm de ladrillo perforado de 24x11,5x9cm, solera de 5cm de hormigón,para uso no estructural y con una resistencia característica de 15N/mm2, con orificio sumidero, excavación de zanja y derechos y permisos para la conexión, sin reposición de pavimento, totalmente instalada, conectada y en perfecto estado de funcionamiento.

| Código | Ud | Descripción | Rendimiento | Precio | Importe |
|---|---|---|---|---|---|
| MOOF.8a | h | Oficial 1ª fontanería (mano de obra) | 3.500 | 19.04 | 66.64 |
| MOOA12a | h | Peón ordinario construcción (mano de obra) | 3.500 | 17.87 | 62.55 |
| PIFA.1bhb | u | Acom<15m fund red ø250mm (material) | 1.000 | 120.86 | 120.86 |
| PBPO11bb | m3 | HNE-15/B/20 obra | 0.008 | 85.05 | 0.68 |
| PIFA16a | u | Derechos enganche acometida (material) | 1.000 | 330.48 | 330.48 |
| % |  | Costes directos complementarios | 2 % | 581.21 | 11.62 |
| EFFC.1bdfa |  | Fab LP 24x11.5x9 e 11.5cm | 0.800 | 39.38 | 31.50 |
| AMME.1abaa | m³ | Excv trán cielo abt mman | 3.600 | 39.34 | 141.62 |
|  |  | Total |  |  | 765.95 |

**EIFD.1bcca** u Grup 3viv 3plta tp D caldn iny
Precio: 3418.08
Grupo de presión para edificio de 3 planta/s con 3 vivienda/s tipo D (cocina, office, lavadero, 1 baño y 1 aseo) por planta compuesto por dos electrobomba/s de caudal 7 m³/h, 35 mca de presión, 1.10 kW de potencia eléctrica c/u y calderín de inyectores de 150 l, incluso presostatos, manómetros, válvulas, colectores, latiguillos flexibles, sistema de control de alternancia continua y cuadro eléctrico según norma UNE-EN-60204-1 en diferentes materiales, plástico o metal, con protección IP-56 o IP-54 respectivamente, totalmente instalado, conectado y en correcto estado de funcionamiento.

| Código | Ud | Descripción | Rendimiento | Precio | Importe |
|---|---|---|---|---|---|
| MOOF.8a | h | Oficial 1ª fontanería | 1.000 | 19.04 | 19.04 |
| MOOF11a | h | Especialista fontanería (mano de obra) | 1.000 | 16.19 | 16.19 |
| % |  | Costes directos complementarios | 2 % | 35.23 | 0.70 |
| EIFD.2bb | u | Grupo bombeo 7m³/h 35mca | 1.000 | 2025.94 | 2025.94 |
| EIFD.3bccc | u | Calderín iny 200l 10kg/cm² | 1.000 | 1356.21 | 1356.21 |
|  |  | Total |  |  | 3418.08 |

**EIFD.4aa** u Depósito PE 750l base cua
Precio: 310.17
Depósito prefabricado de polietileno alta densidad para agua potable, de 750 l de capacidad, color azul, de dimensiones 735x735x1674mm y 23 kg de peso, con orificio inferior para salida de agua de 50mm, boca superior de limpieza de 250mm y tres orificios superiores de registro de 50mm de diámetro respectivamente, totalmente instalado, conectado y en correcto estado de funcionamiento.

| Código | Ud | Descripción | Rendimiento | Precio | Importe |
|---|---|---|---|---|---|
| MOOF11a | h | Especialista fontanería | 2.000 | 16.19 | 32.38 |
| PIFA.2aa | u | Depósito PEAD 750l base cua (material) | 1.000 | 271.71 | 271.71 |
| % |  | Costes directos complementarios | 2 % | 304.09 | 6.08 |
|  |  | Total |  |  | 310.17 |

**EIFA.8gca** u Batr cont 9 viv 3 filas c/cont
Precio: 868.62
Batería de contadores divisionarios de acero galvanizado, de 3 fila/s, con toma bandera superior o inferior, para 9 vivienda/s, compuesta por cuerpo, tubo y brida de alimentación de 2 1/2´´ de diámetro, instalación de 9 contador/es de agua fría de 15mm, 9 válvulas de entrada y salida de DN 15mm con accesorio de retención, caño ciego de reserva, pletinas de conexión, soportes, elementos de sujección y cuadros de clasificación de contadores, presión nominal entre 50 y 60 bar y temperatura máxima de servicio 200 °C, totalmente instalada, conectada y en correcto estado de funcionamiento.

| Código | Ud | Descripción | Rendimiento | Precio | Importe |
|---|---|---|---|---|---|
| MOOF.8a | h | Oficial 1ª fontanería | 4.000 | 19.04 | 76.16 |
| MOOF11a | h | Especialista fontanería | 4.000 | 16.19 | 64.76 |
| MOOA12a | h | Peón ordinario construcción | 1.000 | 17.87 | 17.87 |
| PIFA.7gc | u | Bat cont a galv 9viv 3filas (material) | 1.000 | 245.97 | 245.97 |
| % |  | Costes directos complementarios | 2 % | 404.76 | 8.10 |
| EIFG70ba | u | Valv ent ori cont 15mm | 9.000 | 19.37 | 174.33 |
| EIFG70da | u | Valv sal rosc cont 15mm | 9.000 | 15.09 | 135.81 |
| EIFR.5aa | u | Termómetro esfera ø65mm | 9.000 | 16.18 | 145.62 |
|  |  | Total |  |  | 868.62 |

**EIFC.1cjc** m Montante PP ø 25 mm 40%acc
Precio: 15.01
Montante de alimentación de agua realizada con tubo de polipropileno, diámetro 25 mm, desde contador a llave de paso, incluso garras de sujeción, ayudas de albañilería y con un incremento del precio del tubo del 40% en concepto de uniones, accesorios y piezas especiales, totalmente instalado y comprobado.

| Código | Ud | Descripción | Rendimiento | Precio | Importe |
|---|---|---|---|---|---|
| MOOA.8a | h | Oficial 1ª construcción (mano de obra) | 0.170 | 21.28 | 3.62 |
| MOOF.8a | h | Oficial 1ª fontanería | 0.240 | 19.04 | 4.57 |
| MOOF11a | h | Especialista fontanería | 0.240 | 16.19 | 3.89 |
| PIFC.9ccbc | m | Tb PP ø25mm 20atm 40%acc (material) | 1.050 | 2.51 | 2.64 |
| % |  | Costes directos complementarios | 2 % | 14.72 | 0.29 |
|  |  | Total |  |  | 15.01 |

**EIFT10ccb** u Ins coc+2bñ PP desg Ø40mm
Precio: 3216.10
Instalación de fontanería para una vivienda completa, dotada de cocina y 2 baños, realizada con tuberías de polipropileno para las redes de agua fría y caliente y con tuberías de PVC, de diámetro 40mm para la red de desagües, preparada para sifón individual en cada aparato, incluso con p.p. de bajante de PVC y manguetón para enlace del inodoro/s, las tomas de agua cerradas con llaves de escuadro o tapones (según proceda) y los desagües con tapones, totalmente acabada.

| Código | Ud | Descripción | Rendimiento | Precio | Importe |
|---|---|---|---|---|---|
| EIFC12dcbc | m | Canlz ocu ø32mm 20atm 40%acc | 14.000 | 20.36 | 285.04 |
| EIFC12ccbc | m | Canlz ocu ø25mm 20atm 40%acc | 14.000 | 18.14 | 253.96 |
| EIFG62ab | u | Llave paso ø3/8´´ roscada | 1.000 | 18.26 | 18.26 |
| EIFT.8cc | u | Ins bñ compl tb PP desg ø40mm | 2.000 | 839.66 | 1679.32 |
| EIFT.9cca | u | Ins coc+glr tb PP desg ø40mm | 1.000 | 979.52 | 979.52 |
|  |  | Total |  |  | 3216.10 |

**AMME.1abaa** m³ Excv trán cielo abt mman
Precio: 39.34
Excavación a cielo abierto en terreno de tránsito para vaciado de sótano de hasta 3m de profundidad realizada con medios manuales, incluida la carga de material y su acopio intermedio o su transporte a vertedero a un distancia menor de 10km.

| Código | Ud | Descripción | Rendimiento | Precio | Importe |
|---|---|---|---|---|---|
| MOOA12a | h | Peón ordinario construcción | 1.980 | 17.87 | 35.38 |
| MMMD.5aa | h | Martll picador 80mm (maquinaria) | 0.480 | 3.28 | 1.57 |
| MMMI.3ea | h | Compr diésel 10m3 (maquinaria) | 0.240 | 6.75 | 1.62 |
| % |  | Costes directos complementarios | 2 % | 38.57 | 0.77 |
|  |  | Total |  |  | 39.34 |

**EFFC.1bdfa** Fab LP 24x11.5x9 e 11.5cm
Precio: 39.38
Fábrica para revestir, de 11.5cm de espesor, realizada con ladrillos cerámicos perforados de 24x11.5x9cm, aparejados a soga y recibidos con mortero de cemento M-5, con juntas de 1cm de espesor, incluso replanteo, nivelación y aplomado, parte proporcional de enjarjes, mermas y roturas, humedecido de las piezas y limpieza, considerando un 3% de pérdidas y un 20% de mermas de mortero, según DB SE-F del CTE y NTE-FFL.

| Código | Ud | Descripción | Rendimiento | Precio | Importe |
|---|---|---|---|---|---|
| MOOA.8a | h | Oficial 1ª construcción | 0.964 | 21.28 | 20.51 |
| MOOA11a | h | Peón especializado construcción (mano de obra) | 0.482 | 18.79 | 9.06 |
| PFFC.2c | u | Ladrillo perf n/visto 24x11.5x9 (material) | 42.000 | 0.17 | 7.14 |
| PBPM.1da | m3 | Mto cto M-5 man | 0.019 | 89.82 | 1.71 |
| % |  | Costes directos complementarios | 2.5 % | 38.42 | 0.96 |
|  |  | Total |  |  | 39.38 |

**EIFC12acbc** m Canlz ocu ø16mm 20atm 40%acc
Precio: 14.93
Canalización oculta realizada con tubo de polipropileno copolímero (PP-R), 16mm de diámetro exterior y espesor de pared 2.7mm, serie 2.5, presión nominal de 20 atm, suministrado en barras de 4m de longitud, incluso garras de sujeción y con un incremento del precio del tubo del 40% en concepto de uniones, accesorios y piezas especiales, totalmente instalada y comprobada.

| Código | Ud | Descripción | Rendimiento | Precio | Importe |
|---|---|---|---|---|---|
| MOOA.8a | h | Oficial 1ª construcción | 0.300 | 21.28 | 6.38 |
| MOOF.8a | h | Oficial 1ª fontanería | 0.200 | 19.04 | 3.81 |
| MOOF11a | h | Especialista fontanería | 0.200 | 16.19 | 3.24 |
| PIFC.9acbc | m | Tb PP ø16mm 20atm 40%acc (material) | 1.000 | 1.21 | 1.21 |
| % |  | Costes directos complementarios | 2 % | 14.64 | 0.29 |
|  |  | Total |  |  | 14.93 |

**EIFC12bcbc** m Canlz ocu ø20mm 20atm 40%acc
Precio: 16.05
Canalización oculta realizada con tubo de polipropileno copolímero (PP-R), 20mm de diámetro exterior y espesor de pared 3.4mm, serie 2.5, presión nominal de 20 atm, suministrado en barras de 4m de longitud, incluso garras de sujeción y con un incremento del precio del tubo del 40% en concepto de uniones, accesorios y piezas especiales, totalmente instalada y comprobada.

| Código | Ud | Descripción | Rendimiento | Precio | Importe |
|---|---|---|---|---|---|
| MOOA.8a | h | Oficial 1ª construcción | 0.310 | 21.28 | 6.60 |
| MOOF.8a | h | Oficial 1ª fontanería | 0.220 | 19.04 | 4.19 |
| MOOF11a | h | Especialista fontanería | 0.220 | 16.19 | 3.56 |
| PIFC.9bcbc | m | Tb PP ø20mm 20atm 40%acc (material) | 1.000 | 1.39 | 1.39 |
| % |  | Costes directos complementarios | 2 % | 15.74 | 0.31 |
|  |  | Total |  |  | 16.05 |

**EIFC12ccbc** m Canlz ocu ø25mm 20atm 40%acc
Precio: 18.14
Canalización oculta realizada con tubo de polipropileno copolímero (PP-R), 25mm de diámetro exterior y espesor de pared 4.2mm, serie 2.5, presión nominal de 20 atm, suministrado en barras de 4m de longitud, incluso garras de sujeción y con un incremento del precio del tubo del 40% en concepto de uniones, accesorios y piezas especiales, totalmente instalada y comprobada.

| Código | Ud | Descripción | Rendimiento | Precio | Importe |
|---|---|---|---|---|---|
| MOOA.8a | h | Oficial 1ª construcción | 0.320 | 21.28 | 6.81 |
| MOOF.8a | h | Oficial 1ª fontanería | 0.240 | 19.04 | 4.57 |
| MOOF11a | h | Especialista fontanería | 0.240 | 16.19 | 3.89 |
| PIFC.9ccbc | m | Tb PP ø25mm 20atm 40%acc | 1.000 | 2.51 | 2.51 |
| % |  | Costes directos complementarios | 2 % | 17.78 | 0.36 |
|  |  | Total |  |  | 18.14 |

**EIFC12dcbc** m Canlz ocu ø32mm 20atm 40%acc
Precio: 20.36
Canalización oculta realizada con tubo de polipropileno copolímero (PP-R), 32mm de diámetro exterior y espesor de pared 5.4mm, serie 2.5, presión nominal de 20 atm, suministrado en barras de 4m de longitud, incluso garras de sujeción y con un incremento del precio del tubo del 40% en concepto de uniones, accesorios y piezas especiales, totalmente instalada y comprobada.

| Código | Ud | Descripción | Rendimiento | Precio | Importe |
|---|---|---|---|---|---|
| MOOA.8a | h | Oficial 1ª construcción | 0.330 | 21.28 | 7.02 |
| MOOF.8a | h | Oficial 1ª fontanería | 0.260 | 19.04 | 4.95 |
| MOOF11a | h | Especialista fontanería | 0.260 | 16.19 | 4.21 |
| PIFC.9dcbc | m | Tb PP ø32mm 20atm 40%acc (material) | 1.000 | 3.78 | 3.78 |
| % |  | Costes directos complementarios | 2 % | 19.96 | 0.40 |
|  |  | Total |  |  | 20.36 |

**EIFD.2bb** u Grupo bombeo 7m³/h 35mca
Precio: 2025.94
Grupo de bombeo para suministrar un caudal de 7 m³/h a 35 mca de presión, compuesto por dos electrobomba/s de 1.10 kW de potencia eléctrica cada una, trifásica/s y de velocidad 2900 rpm, incluso presostatos, manómetros, válvulas, colectores, latiguillos flexibles, sistema de control de alternancia continua y cuadro eléctrico según norma UNE-EN-60204-1 en diferentes materiales, plástico o metal, con protección IP-56 o IP54 respectivamente, totalmente instalado, conectado y en correcto estado de funcionamiento.

| Código | Ud | Descripción | Rendimiento | Precio | Importe |
|---|---|---|---|---|---|
| MOOF.8a | h | Oficial 1ª fontanería | 12.000 | 19.04 | 228.48 |
| MOOF11a | h | Especialista fontanería | 12.000 | 16.19 | 194.28 |
| PIFA.5bb | u | Grupo bombeo 7m³/h 35mca (material) | 1.000 | 1563.46 | 1563.46 |
| % |  | Costes directos complementarios | 2 % | 1986.22 | 39.72 |
|  |  | Total |  |  | 2025.94 |

**EIFD.3bccc** u Calderín iny 200l 10kg/cm²
Precio: 1356.21
Calderín o depósito de presión tipo inyectores de chapa de acero galvanizada en caliente, de 200 l de capacidad y 10 Kg/cm² de presión nominal, con dos inyectores, con orificio de conexión de 1 1/2" de diámetro y orificio de drenaje de 1 1/4" de diámetro, incluso latiguillos flexibles de conexión entre módulo de bombeo y módulo de acumulación, totalmente instalado, conectado y en correcto estado de funcionamiento.

| Código | Ud | Descripción | Rendimiento | Precio | Importe |
|---|---|---|---|---|---|
| MOOF.8a | h | Oficial 1ª fontanería | 5.000 | 19.04 | 95.20 |
| MOOF11a | h | Especialista fontanería | 5.000 | 16.19 | 80.95 |
| PIFA.6bccc | u | Caldn 200l 10Kg/cm² 2iny (material) | 1.000 | 1153.47 | 1153.47 |
| % |  | Costes directos complementarios | 2 % | 1329.62 | 26.59 |
|  |  | Total |  |  | 1356.21 |

**EIFG61a** u Llave de escuadra calidad básica
Precio: 10.16
Llave de escuadra de calidad básica de 1/2" de diámetro, totalmente instalada y comprobada.

| Código | Ud | Descripción | Rendimiento | Precio |
|---|---|---|---|---|
| MOOF.8a | h | Oficial 1ª fontanería | 0.300 | 19.04 |
| PIFG61a | u | Llave escuadra calidad básica (material) | 1.000 | 4.25 |
| % |  | Costes directos complementarios | 2 % |  |
| MOOF.8a | h | Oficial 1ª fontanería | 0.300 | 19.04 |
| PIFG61a | u | Llave escuadra calidad básica | 1.000 | 4.25 |
| % |  | Costes directos complementarios | 2 % |  |

**EIFG62ab** u Llave paso ø3/8´´ roscada
Precio: 18.26
Llave de paso de latón para roscar, de diámetro 3/8´´ y presión nominal 16 atm, totalmente instalada y comprobada.

| Código | Ud | Descripción | Rendimiento | Precio | Importe |
|---|---|---|---|---|---|
| MOOF.8a | h | Oficial 1ª fontanería | 0.300 | 19.04 | 5.71 |
| PIFG62ab | u | Llave de paso ø3/8" roscada (material) | 1.000 | 12.19 | 12.19 |
| % |  | Costes directos complementarios | 2 % | 17.90 | 0.36 |
|  |  | Total |  |  | 18.26 |

**EIFG70ba** u Valv ent ori cont 15mm
Precio: 19.37
Válvula entrada orientable contador, de diámetro nominal 15mm, incluso accesorio de retención, tornillos y junta, totalmente instalada y comprobada según DB-HS4 del CTE

| Código | Ud | Descripción | Rendimiento | Precio | Importe |
|---|---|---|---|---|---|
| MOOF.8a | h | Oficial 1ª fontanería | 0.300 | 19.04 | 5.71 |
| PIFG70ba | u | Válvula ent ori contador 15mm (material) | 1.000 | 13.28 | 13.28 |
| % |  | Costes directos complementarios | 2 % | 18.99 | 0.38 |
|  |  | Total |  |  | 19.37 |

**EIFG70da** u Valv sal rosc cont 15mm
Precio: 15.09
Válvula salida roscada contador, de diámetro nominal 15mm, incluso accesorio de retención, tornillos y junta, totalmente instalada y comprobada según DB-HS4 del CTE

| Código | Ud | Descripción | Rendimiento | Precio | Importe |
|---|---|---|---|---|---|
| MOOF.8a | h | Oficial 1ª fontanería | 0.300 | 19.04 | 5.71 |
| PIFG70da | u | Válvula sal rosc contador 15mm (material) | 1.000 | 9.08 | 9.08 |
| % |  | Costes directos complementarios | 2 % | 14.79 | 0.30 |
|  |  | Total |  |  | 15.09 |

**EIFR.5aa** u Termómetro esfera ø65mm
Precio: 16.18
Termómetro para agua caliente de esfera, diámetro de esfera 65mm, conexión 1/2x100 y escala 0-120 °C con marcado AENOR, totalmente instalado, comprobado y en correcto estado de funcionamiento.

| Código | Ud | Descripción | Rendimiento | Precio | Importe |
|---|---|---|---|---|---|
| MOOF.8a | h | Oficial 1ª fontanería | 0.500 | 19.04 | 9.52 |
| PIFR.5aa | u | Termómetro esfera ø65mm (material) | 1.000 | 6.34 | 6.34 |
| % |  | Costes directos complementarios | 2 % | 15.86 | 0.32 |
|  |  | Total |  |  | 16.18 |

**EIFT.8cc** u Ins bñ compl tb PP desg ø40mm
Precio: 839.66
Instalación de fontanería para un baño completo dotado de lavabo, inodoro, bidé y bañera, realizada con tuberías de polipropileno para las redes de agua fría y caliente y con tuberías de PVC de diámetro 40mm para la red de desagües, preparada para sifón individual en cada aparato, incluso con p.p. de bajante de PVC de 125mm y manguetón para enlace al inodoro, sin grifería, aparatos sanitarios ni ayudas de albañilería, las tomas de agua cerradas con llaves de escuadro o tapones (según proceda) y los desagües con tapones, totalmente acabada.

| Código | Ud | Descripción | Rendimiento | Precio | Importe |
|---|---|---|---|---|---|
| EIFC12acbc | m | Canlz ocu ø16mm 20atm 40%acc | 10.000 | 14.93 | 149.30 |
| EIFC12bcbc | m | Canlz ocu ø20mm 20atm 40%acc | 4.000 | 16.05 | 64.20 |
| EIFC12ccbc | m | Canlz ocu ø25mm 20atm 40%acc | 5.000 | 18.14 | 90.70 |
| EIFC12dcbc | m | Canlz ocu ø32mm 20atm 40%acc | 5.000 | 20.36 | 101.80 |
| EIFG62ab | u | Llave paso ø3/8´´ roscada | 2.000 | 18.26 | 36.52 |
| EIFG61a | u | Llave de escuadra calidad básica | 5.000 | 10.16 | 50.80 |
| EISC.1fc | m | Baj eva PVC sr-B DN110 mm 40%acc | 1.000 | 25.28 | 25.28 |
| EISC.1gc | m | Baj eva PVC sr-B DN125 mm 40%acc | 3.000 | 26.34 | 79.02 |
| EISC.1bc | m | Baj eva PVC sr-B DN40 mm 40%acc | 12.000 | 20.17 | 242.04 |
|  |  | Total |  |  | 839.66 |

**EIFT.9cca** u Ins coc+glr tb PP desg ø40mm
Precio: 979.52
Instalación de fontanería para una cocina y galería, dotada con tomas para fregadero, lavadora, lavavajillas y lavadero, realizada con tuberías de polipropileno para las redes de agua fría y caliente y con tuberías de PVC de diámetro 40mm para la red de desagües, preparada para sifón individual en cada aparato, incluso con p.p. de bajante de PVC de 110mm, sin grifería, aparatos electrodomésticos ni ayudas de albañilería, las tomas de agua cerradas con llaves de escuadro o tapones (según proceda) y los desagües con tapones, totalmente acabada.

| Código | Ud | Descripción | Rendimiento | Precio | Importe |
|---|---|---|---|---|---|
| EIFC12acbc | m | Canlz ocu ø16mm 20atm 40%acc | 12.000 | 14.93 | 179.16 |
| EIFC12ccbc | m | Canlz ocu ø25mm 20atm 40%acc | 10.000 | 18.14 | 181.40 |
| EIFC12dcbc | m | Canlz ocu ø32mm 20atm 40%acc | 10.000 | 20.36 | 203.60 |
| EIFG62ab | u | Llave paso ø3/8´´ roscada | 2.000 | 18.26 | 36.52 |
| EIFG61a | u | Llave de escuadra calidad básica | 6.000 | 10.16 | 60.96 |
| EISC.1fc | m | Baj eva PVC sr-B DN110 mm 40%acc | 3.000 | 25.28 | 75.84 |
| EISC.1bc | m | Baj eva PVC sr-B DN40 mm 40%acc | 12.000 | 20.17 | 242.04 |
|  |  | Total |  |  | 979.52 |

**EISC.1bc** m Baj eva PVC sr-B DN40 mm 40%acc
Precio: 20.17
Bajante para evacuación de aguas residuales de todo tipo, con tubo de PVC de diámetro 40 mm, y espesor 3,0 mm, unión por encolado, con comportamiento frente al fuego B-s1,d0 según normas RD 312/2005, con incremento del precio del tubo del 40% en concepto de uniones, accesorios y piezas especiales, incluso ayudas de albañilería.

| Código | Ud | Descripción | Rendimiento | Precio | Importe |
|---|---|---|---|---|---|
| MOOA.8a | h | Oficial 1ª construcción | 0.150 | 21.28 | 3.19 |
| MOOA12a | h | Peón ordinario construcción | 0.150 | 17.87 | 2.68 |
| MOOF.8a | h | Oficial 1ª fontanería | 0.600 | 19.04 | 11.42 |
| PISC.1bc | m | Tubo eva PVC sr-B Ø40mm 40%acc (material) | 1.000 | 2.38 | 2.38 |
| PBAC.1ba | t | CEM I 42.5 R granel (material) | 0.001 | 98.11 | 0.10 |
| % |  | Costes directos complementarios | 2 % | 19.77 | 0.40 |
|  |  | Total |  |  | 20.17 |

**EISC.1fc** m Baj eva PVC sr-B DN110 mm 40%acc
Precio: 25.28
Bajante para evacuación de aguas residuales de todo tipo, con tubo de PVC de diámetro 110 mm, y espesor 3,20 mm, unión por encolado, con comportamiento frente al fuego B-s1,d0 según normas RD 312/2005, con incremento del precio del tubo del 40% en concepto de uniones, accesorios y piezas especiales, incluso ayudas de albañilería.

| Código | Ud | Descripción | Rendimiento | Precio | Importe |
|---|---|---|---|---|---|
| MOOA.8a | h | Oficial 1ª construcción | 0.150 | 21.28 | 3.19 |
| MOOA12a | h | Peón ordinario construcción | 0.150 | 17.87 | 2.68 |
| MOOF.8a | h | Oficial 1ª fontanería | 0.600 | 19.04 | 11.42 |
| PISC.1fc | m | Tubo eva PVC sr-B Ø110mm 40%acc (material) | 1.000 | 7.39 | 7.39 |
| PBAC.1ba | t | CEM I 42.5 R granel | 0.001 | 98.11 | 0.10 |
| % |  | Costes directos complementarios | 2 % | 24.78 | 0.50 |
|  |  | Total |  |  | 25.28 |

**EISC.1gc** m Baj eva PVC sr-B DN125 mm 40%acc
Precio: 26.34
Bajante para evacuación de aguas residuales de todo tipo, con tubo de PVC de diámetro 125 mm, y espesor 3,90 mm, unión por encolado, con comportamiento frente al fuego B-s1,d0 según normas RD 312/2005, con incremento del precio del tubo del 40% en concepto de uniones, accesorios y piezas especiales, incluso ayudas de albañilería.

| Código | Ud | Descripción | Rendimiento | Precio | Importe |
|---|---|---|---|---|---|
| MOOA.8a | h | Oficial 1ª construcción | 0.150 | 21.28 | 3.19 |
| MOOA12a | h | Peón ordinario construcción | 0.150 | 17.87 | 2.68 |
| MOOF.8a | h | Oficial 1ª fontanería | 0.600 | 19.04 | 11.42 |
| PISC.1gc | m | Tubo eva PVC sr-B Ø125mm 40%acc (material) | 1.000 | 8.43 | 8.43 |
| PBAC.1ba | t | CEM I 42.5 R granel | 0.001 | 98.11 | 0.10 |
| % |  | Costes directos complementarios | 2 % | 25.82 | 0.52 |
|  |  | Total |  |  | 26.34 |

**PBPM.1da** m3 Mto cto M-5 man
Precio: 89.82
Mortero de albañilería M-5 confeccionado in situ a mano, realizado con cemento común CEM-II/B-P/32,5N y arena de granulometría 0/3 lavada, con una resistencia a compresión de 5 N/mm2, según UNE-EN 998-2.

| Código | Ud | Descripción | Rendimiento | Precio | Importe |
|---|---|---|---|---|---|
| MOOA12a | h | Peón ordinario construcción | 2.800 | 17.87 | 50.04 |
| PBAC.2aa | t | CEM II/B-P 32.5 N granel (material) | 0.247 | 91.68 | 22.64 |
| PBRA.1abb | t | Arena 0/3 triturada lvd 10km (material) | 1.755 | 9.61 | 16.87 |
| PBAA.1a | m³ | Agua (material) | 0.256 | 1.05 | 0.27 |
|  |  | Total |  |  | 89.82 |

**PBPO11bb** m3 HNE-15/B/20 obra
Precio: 85.05
Hormigón para uso no estructural de resistencia característica 15 N/mm2, de consistencia blanda, adecuado para picar, con árido procedente de machaqueo, tamaño máximo 20 mm, con cemento CEM II/B-L 32.5 R según UNE-EN 197-1, asiento en el cono de Abrams de 5 a 10 cm, con tolerancia ±1 cm, confeccionado en obra.

| Código | Ud | Descripción | Rendimiento | Precio | Importe |
|---|---|---|---|---|---|
| MOOA12a | h | Peón ordinario construcción | 1.766 | 17.87 | 31.56 |
| PBAC.2eb | t | CEM II/B-L 32.5 R envasado (material) | 0.346 | 88.95 | 30.78 |
| PBRG.1hb | t | Grava caliza 10/20 lvd 10km (material) | 1.204 | 11.40 | 13.73 |
| PBRA.1adb | t | Arena 0/6 triturada lvd 10km (material) | 0.620 | 9.71 | 6.02 |
| PBAA.1a | m³ | Agua | 0.225 | 1.05 | 0.24 |
| MMMH11aac | h | Hgn el conve 160l (maquinaria) | 1.766 | 1.54 | 2.72 |
|  |  | Total |  |  | 85.05 |

## Recursos

**MMMD.5aa** h Martll picador 80mm
Martillo picador con un diametro de 80mm.

**MMMH11aac** h Hgn el conve 160l
Hormigonera convencional portátil accionada por motor eléctrico, con una capacidad de amasado de 160 litros, incluso seguro.

**MMMI.3ea** h Compr diésel 10m3
Compresor portátil diésel de 10 m3/min de caudal y 7 kilos de presión, incluso seguro.

**PBAC.1ba** t CEM I 42.5 R granel
Cemento portland CEM I 42.5 R, según norma UNE-EN 197-1:2000 , a granel.

**PBAC.2aa** t CEM II/B-P 32.5 N granel
Cemento portland con puzolana CEM II/B-P 32.5 N, según norma UNE-EN 197-1, a granel.

**PBAC.2eb** t CEM II/B-L 32.5 R envasado
Cemento pórtland mixto con caliza CEM II/B-L 32,5 R según norma UNE-EN 197-1, envasado.

**PBRA.1abb** t Arena 0/3 triturada lvd 10km
Arena triturada de naturaleza silícea, lavada, de granulometria 0/3, a pie de obra, considerando transporte con camión de 25 t, a una distancia media de 10km.

**PBRA.1adb** t Arena 0/6 triturada lvd 10km
Arena triturada de naturaleza silícea, lavada, de granulometria 0/6, a pie de obra, considerando transporte con camión de 25 t, a una distancia media de 10km.

**PBRG.1hb** t Grava caliza 10/20 lvd 10km
Grava triturada caliza de granulometria 10/20 mm lavadaconsiderando transporte con camión de 25 t, a una distancia media de 10km.

**PFFC.2c** u Ladrillo perf n/visto 24x11.5x9
Ladrillo cerámico panal o perforado 24x11.5x9cm.

**PIFA.1bhb** u Acom<15m fund red ø250mm
Acometida en conducciones generales de fundición de 250mm de diámetro, compuesta por collarín, cabezal, tuerca reductora, machón doble, llave de esfera, manguito de rosca macho, codo de latón macho, veinte metros de tubo de polietileno baja densidad de 40mm de diámetro y 10atm de presión y llave de entrada acometida individual, todo con marcado AENOR y según DB-HS4 del CTE.

**PIFA.2aa** u Depósito PEAD 750l base cua
Depósito de polietileno alta densidad para agua potable de 750 l de capacidad, color azul, de dimensiones 735x735x1674mm y 23 kg de peso, con orificio inferior para salida de agua de 50 mm, boca superior de limpieza de 250mm y tres orificios superiores de registro de 50mm de diámetro respectivamente, según DB-HS4 del CTE.

**PIFA.5bb** u Grupo bombeo 7m³/h 35mca
Grupo de bombeo para suministrar un caudal de 7 m³/h a 35 mca de presión, compuesto por dos electrobomba/s de 1.10 kW de potencia eléctrica cada una, trifásica/s y de velocidad 2900 rpm, incluso presostatos, manómetros, válvulas, colectores, latiguillos flexibles, sistema de control de alternancia continua y cuadro eléctrico según norma UNE-EN-60204-1 en diferentes materiales, plástico o metal, con protección IP-56 o IP54 respectivamente.

**PIFA.6bccc** u Caldn 200l 10Kg/cm² 2iny
Calderín o depósito de presión tipo inyectores de chapa galvanizada en caliente, de 200 l de capacidad y 10 Kg/cm² de presión nominal, con dos inyectores, con orificio de conexión de 1 1/2" de diámetro y orificio de drenaje de 1 1/4" de diámetro, incluso latiguillos flexibles de conexión entre módulo de bombeo y módulo de acumulación, según DB-HS4 del CTE.

**PIFA.7gc** u Bat cont a galv 9viv 3filas
Batería de contadores divisionarios de acero galvanizado, colector bifurcado con toma bandera o lateral de 3 filas para 9 viviendas, compuesta por cuerpo, tubo y brida de alimentación de 2 1/2´´ de diámetro y pletinas de conexión, presión nominal entre 50 y 60 bar y temperatura máxima de servicio 200 °C, con marcado AENOR, según norma UNE-EN ISO 9001:2000 y DB-HS4 del CTE.

**PIFA16a** u Derechos enganche acometida
Derechos y permisos de enganche a acometida de red municipal.

**PIFC.9acbc** m Tb PP ø16mm 20atm 40%acc
Tubo de polipropileno copolímero (PP-R) , de 16mm de diámetro exterior, espesor de pared 2.7mm y presión nominal 20 atm, suministrado en tramos de 4 m de longitud, con un incremento del precio del tubo del 40% en concepto de uniones, accesorios y piezas especiales, con marcado AENOR, según normas UNE-EN ISO 15874 y DB-HS4 del CTE.

**PIFC.9bcbc** m Tb PP ø20mm 20atm 40%acc
Tubo de polipropileno copolímero (PP-R) , de 20mm de diámetro exterior, espesor de pared 3.4mm y presión nominal 20 atm, suministrado en tramos de 4 m de longitud, con un incremento del precio del tubo del 40% en concepto de uniones, accesorios y piezas especiales, con marcado AENOR, según normas UNE-EN ISO 15874 y DB-HS4 del CTE.

**PIFC.9ccbc** m Tb PP ø25mm 20atm 40%acc
Tubo de polipropileno copolímero (PP-R) , de 25mm de diámetro exterior, espesor de pared 4.2mm y presión nominal 20 atm, suministrado en tramos de 4 m de longitud, con un incremento del precio del tubo del 40% en concepto de uniones, accesorios y piezas especiales, con marcado AENOR, según normas UNE-EN ISO 15874 y DB-HS4 del CTE.

**PIFC.9dcbc** m Tb PP ø32mm 20atm 40%acc
Tubo de polipropileno copolímero (PP-R) , de 32mm de diámetro exterior, espesor de pared 5.4mm y presión nominal 20 atm, suministrado en tramos de 4 m de longitud, con un incremento del precio del tubo del 40% en concepto de uniones, accesorios y piezas especiales, con marcado AENOR, según normas UNE-EN ISO 15874 y DB-HS4 del CTE.

**PIFG61a** u Llave escuadra calidad básica
Llave de escuadra de calidad básica y 1/2" de diámetro, con marcado AENOR y según DB-HS4 del CTE.

**PIFG62ab** u Llave de paso ø3/8" roscada
Llave de paso de latón para roscar, de diámetro 3/8" y presión nominal 16 atm, con marcado AENOR y según DB-HS4 del CTE.

**PIFG70ba** u Válvula ent ori contador 15mm
Válvula de entrada orientable contador de diámetro nominal 15 mm, incluso accesorio de retención, tornillos y junta, con marcado AENOR.

**PIFG70da** u Válvula sal rosc contador 15mm
Válvula de salida roscada contador de diámetro nominal 15 mm, incluso accesorio de retención, tornillos y junta, con marcado AENOR.

**PIFR.5aa** u Termómetro esfera ø65mm
Termómetro para agua caliente de esfera, con diámetro de esfera 65mm, conexión 1/2x100 y escala 0-120 °C, con marcado AENOR y según DB-HS4 del CTE.

**PISC.1bc** m Tubo eva PVC sr-B Ø40mm 40%acc
Tubo liso evacuación PVC de diámetro 40mm y espesor 3.0mm, para canalización aérea, unión por encolado, con clasificación de reacción al fuego B-s1,d0 según R.D. 312/2005, para la evacuación de todo tipo de aguas, incluso las procedentes de electrodomésticos, según Norma EN 1453 serie B, suministrado en tubos de 5 m de longitud, con incremento del precio del tubo del 40% en concepto de uniones, accesorios y piezas especiales.

**PISC.1fc** m Tubo eva PVC sr-B Ø110mm 40%acc
Tubo liso evacuación PVC de diámetro 110mm y espesor 3.20mm, para canalización aérea, unión por encolado, con clasificación de reacción al fuego B-s1,d0 según R.D. 312/2005, para la evacuación de todo tipo de aguas, incluso las procedentes de electrodomésticos, según Norma EN 1453 serie B, suministrado en tubos de 5 m de longitud, con incremento del precio del tubo del 40% en concepto de uniones, accesorios y piezas especiales.

**PISC.1gc** m Tubo eva PVC sr-B Ø125mm 40%acc
Tubo liso evacuación PVC de diámetro 125mm y espesor 3.20mm, para canalización aérea, unión por encolado, con clasificación de reacción al fuego B-s1,d0 según R.D. 312/2005, para la evacuación de todo tipo de aguas, incluso las procedentes de electrodomésticos, según Norma EN 1453 serie B, suministrado en tubos de 5 m de longitud, con incremento del precio del tubo del 40% en concepto de uniones, accesorios y piezas especiales.
